# Hobrechtstr.55 12047 Berlin
Angebotsaufforderung (GAEB DA XML 3.1, DA83)
Projekt: 016
Währung: EUR
Bieterkommentare zugelassen: ja
Auftraggeber: AJC GmbH, Hobrechtstr.55 12047 Berlin, 12047; Vergabenummer: 020b
Erstellt mit: ASBwin 22.0.1.0, Position 22.0.1.0, 21.02.2022

## Vertragsbedingungen
Vertretung der Vertragspartner:

Auftraggeber (AG):
Vertretung des AG in  bautechnischen  Belangen: Reppmann + Pilath GmbH.  Die Reppmann + Pilath GmbH ist nicht berechtigt Vertragsänderungen, Zusatzleistungen oder Stundenlohnleistung zu vergeben. Die Abnahme kann nur durch den AG ausgeführt werden. Abnahmen durch die Reppmann + Pilath GmbH sind nur technische Abnahmeprüfungen.

Auftragnehmer (AN) vertreten durch  Mitarbeiter des AN

Vertragsbestandteile nach §1 VOB /B:
sind in nachstehender Reihenfolge:
Bauvertrag, Auftrags LV, Angebot des AN

Die Ausführungsfristen  §5 VOB/B:
Es gelten die Fristen des. Bauzeitenplan vom

Vergütung  §2 VOB/B:
Der Vertrag ist ein Einheitspreisvertrag. Eine Gleitklausel wird nicht vereinbart.

Vertragsstrafe  §11 VOB/B :
Der AG kann 0,2% pro Tag des Verzuges von Einzelfristen bzw. Gesamtfertigstellungsfristen bis max. 5% der Bruttoabrechnungssumme von den Rechnungen des AN einbehalten.

Besonderheiten der Baustelle:
 Der AG stellt  Strom-+ Wasseranschlüsse + Bau WC.
 Hierfür werden pauschal  0,25% der Rechnungssumme einbehalten.

Bauwesenversicherung §7 VOB/B :
Es wurde eine Bauwesenversicherung vom AG abgeschlossen. Hierfür werden 0,13% der Rechnungssumme einbehalten.

Haftpflichtversicherung:
Der AG hat vor Ausführungsbeginn  den Abschluss einer Haftpflichtversicherung für Sach-+ Personenschäden für die Dauer der Arbeiten vor Ort nachzuweisen.

Gewährleistungsfrist §13 VOB/B:
In Abweichung zur VOB beträgt die Gewährleistungsfrist gemäß BGB 5 Jahre

Rechnungen+ Aufmaße etc.. §14 VOB/B:
Rechnungen sind  als  email  bei der Reppmann+Pilath GmbH Engeldamm 66 10179 Berlin einzureichen.
Die Skontofrist beginnt mit dem Eingang der Rechnung.
Es dürfen max. 1 Zwischenrechnungen + 1 Schlussrechnung gestellt werden.

Sicherheitsleistung  nach §17 VOB/B:
10 % der Brutto Auftragssumme für Vertragserfüllung
5% der Brutto Abrechnungssumme für die Sicherstellung der Gewährleistung
Der Sicherheitseinbehalt von 5% soll nach Schlußabnahme durch den AG durch Bürgschaft einer deutschen Bank/Versicherung abgelöst werden.
Die Gewährleistungsfrist beginnt mit dem Tage der schriftlich bestätigten mängelfreien Abnahme durch den AG.

Nachunternehmer:
Dürfen nur mit schriftlicher Zustimmung des AG  eingesetzt werden.

Schuttbeseitigung: Eigener Schutt, Reste + Verpackungsmaterial hat der AN kostenlos zu beseitigen. Die geltenden Vorschriften zur Entsorgung sind einzuhalten. Die Baustelle ist besenrein zu verlassen. Kommt der AN diesen Vorgaben nicht nach, kann der AG  eine Fremdfirma zur Reinigung und Schuttabfuhr einsetzen und dem AN mit den Kosten belasten.

Streitigkeiten §18 VOB/B :
als  Gerichtsstand wird Berlin vereinbart

## 020b Fensterreparatur
Datum: 21.02.2022

**1 Fenstertür 2,60*2,39 m gang-+ schließbar machen**
Isoverglasten Bestandsfenster Fenster gang-+ schließbar machen, kleine Fehlstellen ausbessern, neue Fenstergriffe montieren.
Rundbogen Fenstertüren 2-flügelig mit 3 festverglasten Seitenteilen
Größe 2,60*2,39 m
Menge: 2,000 St

**2 Fenstertür 1,87*2,28 m gang-+ schließbar machen**
Isoverglasten Bestandsfenster Fenster gang-+ schließbar machen, kleine Fehlstellen ausbessern, neue Fenstergriffe montieren.
Rundbogen Fenstertüren 1-flügelig mit 3 festverglasten Seitenteilen
Größe 1,87*2,28 m
Menge: 1,000 St

**3 Fenster 3,00*1,50 m gang-+ schließbar machen**
Isoverglasten Bestandsfenster Fenster gang-+ schließbar machen, kleine Fehlstellen ausbessern, neue Fenstergriffe montieren.
Fenstertüren 4-flügelig
Größe 3,00*1,50 m
Menge: 1,000 St

**4 Fenster 1,00*1,50 m gang-+ schließbar machen**
Isoverglasten Bestandsfenster Fenster gang-+ schließbar machen, kleine Fehlstellen ausbessern, neue Fenstergriffe montieren.
Fenstertüren 1-flügelig
Größe 1,00*1,50 m
Menge: 1,000 St

**5 Fenster 2,00*1,50 m gang-+ schließbar machen**
Isoverglasten Bestandsfenster Fenster gang-+ schließbar machen, kleine Fehlstellen ausbessern, neue Fenstergriffe montieren.
Fenstertüren 2-flügelig, 1 Festverglasung
Größe 2,00*1,50 m
Menge: 1,000 St

**6 Oliven erneuern**
Vorhandene Fensteroliven ausbauen und abfahren.
 Neue Oliven Hoppe Amsterdam Edelstahl liefern + einbauen.
Menge: 8,000 St
